# Radfahrstraße Feidiek - Warendorf, Teil 1 +2
Angebotsaufforderung (GAEB DA XML 3.0, DA83)
Projekt: 222214
Währung: EUR
Erstellt mit: GXML Toolbox V3.3 R20230829, iTWO_64 V25.0.473, 17.10.2025

## 222214-1 Radfahrstraße Feidiek - Warendorf, Teil 2 Freckenhorst
Datum: 17.10.2025

### Bereich 01 Los 1: Straßenbau

#### Abschnitt 01.01 Baustelleneinrichtung

*Hinweis: Baustelleneinrichtung*
Hinweis:
Die gesamte Baustelle hat sich jederzeit in einem
sauberen, geordneten und gesicherten Zustand
darzustellen.
Die Lagerung und Zwischenlagerung von Materialien wie Schüttgütern, usw., ist außerhalb des zu bearbeitenden Bauabschnittes nur nach Zustimmung des Auftraggebers
gestattet.
Falls weitere Flächen für die Baustelleneinrichtung
erforderlich sind, hat der AN diese eigenverantwortlich
anzumieten.
Diese Flächen sind nach Beendigung der Bauarbeiten
wieder in den ursprünglichen Zustand zu versetzen.
Transporte zwischen dem Baufeld und der
Baustelleneinrichtungsfläche bzw. Lagerfläche werden
nicht gesondert vergütet.
Der Auftragnehmer hat sich arbeitstäglich vor Verlassen der Baustelle über den geordneten und gesicherten Zustand der Baustelle zu vergewissern.

Das gesamte Kapitel 01.01. "Baustelleneinrichtung" bezieht sich auf alle nachfolgenden Arbeiten der Kapitel 01. "Straßenbau".

**01.01.0010 Baustelle einrichten und anpassen**
*** Pauschalposition
Einrichten und Anpassen der Baustelle nach Baustelleneinrichtungsplan des Auftragnehmers mit allen für den
Baubetrieb notwendigen Anlagen unter Einbeziehung aller
Lade- und Frachtkosten.
Soweit für bestimmte Leistungen das Einrichten und
Anpassen der Baustelle nicht als besonderer Ansatz in gesonderten Positionen enthalten ist, umfasst die Pauschale
die Vergütung der Baustelleneinrichtung- und anpassung
einschl. aller erforderlichen Geräte, Maschinen, Fahrzeuge, Eigenverbrauchstankstelle, Unterkunfts-, Lager-,
Santitärconainer und Abortanlagen des Auftragnehmers,
einschl. Umzäunung der Baustelleneinrichtung, evtl. Verkehrsregelung usw. für sämtliche in der Leistungsbeschreibung aufgeführten Leistungen.

U.a. sind einzurechnen:
- Freimachen und herrichten der Lager- und Stellplätze,
deren Zu- und Abfahrtswege sowie der Gehwege von
den Baubüros, Bauhütten usw. zu den angrenzenden Verkehrsflächen bzw. Baustraßen einschl. aller evtl.
notwentigen Schal- und Verbaustoffe.
- Herstellen von aureichend dimensionierten, tragfähigen
Bau- und Behelfsstraßen im Baufeld für die zum Einsatz kommenden Geräte und Maschinen sowie Anbindung
der Baustraßen an das vorhandene Wegenetz. Bau- und Behelfsstraßen während der Bauzeit unterhalten, nach
Abschluss der Baumaßnahme sind die Bau- und
Behelfsstraßen auszubauen.

- Herstellen der Ver- und Entsorgungsleitungen und
-anschlüsse.
- Aufstellen und Beseitigen von Warntafeln an der
Baufeldgrenze
- Baustelleneinichtungsfläche einzäunen.
Schutzzaun versetzbar, auf unbefestigtem oder befestigtem Untergrund, aus Einzelelementen mit verzinktem Stahlrohrrahmen und Vergitterung, mit Standfüßen und
event. erforderlicher Toranlage,
Zaunoberkante über OK Gelände 2,00m, aufstellen und
räumen.
- Anmieten etwa erforderlicher Lagerplätze
- Einholen aller für die Baustelleneinrichtung erforderlichen Genehemigungen usw.
- Kosten für die in den Vorbemerkungen gestellten Anforderungen.

Baustelleneinrichtung während der gesamten Bauzeit betriebsbereit vorhalten und betreiben.
Die Vorhaltung und der Betrieb der Baustelleneinrichtung
umfasst u.a. die Kosten für Pacht, Strom- und Wasserverbrauch, Telefon- und Faxgebühren, Heizstoffe, Reinigung der Baustelle und Büros sowie Entsorgungskosten für Abwasser.
Menge: 1,000 psch

**01.01.0020 Baustelle räumen Sämtl. LV-Abschn.**
*** Pauschalposition
Baustelle von allen Geräten, Anlagen, Einrichtungen und
dgl. räumen. Benutzte Flächen und Wege entsprechend dem
ursprünglichen Zustand herrichten. Soweit nicht für
bestimmte Leistungen für das Räumen der Baustelle gesonderte Positionen im Leistungsverzeichnis enthalten
sind, gilt die Pauschale
für alle Leistungen dieses Loses des Leistungsverzeichnisses.
Menge: 1,000 psch

**01.01.0030 Koordinierung mit Dritten**
*** Pauschalposition
Koordinierung mit Dritten und dem Auftraggeber im Zuge der Bauarbeiten einschließlich der zusätzlichen An-/Abreise sowie der sonstigen Nebenkosten.
Die Koordinierung obliegt dem AN. Etwaige Stillstandszeiten oder Behinderungen gehen bei unzureichender Koordinierung zu Lasten des AN.
Einschließlich Wurfpost bis 15 Häuser für Anliegerinformationen.
Es gelten die VOrgaben gemäß Allgemeiner Baubeschreibung.
Menge: 1,000 psch

**01.01.0040 Absteckung der Fahrbahnachsen, -ränder**
*** Pauschalposition
Absteckung aller für die Bauleistungen erforderlichen Punkte (Straßenachsen, Fahrbahnränder etc.) nach Planunterlage und unter Beachtung der Ausbauhöhen.
Menge: 1,000 psch

**01.01.0050 Fotodokumentation zur Bestandsaufnahme v. Baubeginn**
*** Pauschalposition
Vor den Bauarbeiten sind  in Abstimmung mit der Bauüberwachung zur Bestandsaufnahme v. Baubeginn und
Dokumentation des vorhandenen Zustands von Zufahrten, Zugängen, Grundstückseinfriedungen u.ä  digitale Fotos
anzufertigen. Die Fotos sind mit Hinweis über Ort und Zeit der Aufnahme in einer Cloudlösung des AG im JPEG-Format abzuspeichern und dem AG zu übergeben. Es sind ca. 50 Fotos anzufertigen.
Diese Position gilt für das Los Straßenbau und wird nur einmal vergütet.
Menge: 1,000 psch

**01.01.0060 Fotodokumentation Bauablauf**
*** Pauschalposition
Bauablauf /-fortschritt der Arbeiten werktäglich durch min. 15 Digitalfotografien dokumentieren. Hierbei ist Wert auf die Dokumentation des jeweiligen Baufortschrittes gegenüber dem Vortag und die ausgeführten Arbeiten und Details zu legen. Bei Detailfotos sollte anhand von abgebildeten Refenzen (z.B. Maßwerkzeuge) Lage und Größenverhältnisse ablesbar sein. Falls erforderlich Lageskizze der Aufnahmen beifügen.
Besonders genau zu dokumentieren sind abrechnungsrelevante Bauleistungen, sowie Bauwerke und Bauleistungen, welche durch den weiteren Ausbau verdeckt werden.

Die Fotodaten sind zweiwöchentlich unaufgefordert auf einer Cloud hochzuladen und der Bauüberwachung mitzuteilen. Dateiformat: jpg, Dateigröße > 1,5 MB/Bild.
Die gesamte Forodokumentation ist mit der Schlussrechnung einfach digital einzureichen.
Menge: 1,000 psch

**01.01.0070 Bestandsplan**
*** Pauschalposition
Bestandspläne der hergestellten Bauleistungen in digitaler Form wie folgt herstellen:
Die Aufnahme ist im UTM-Koordinatennetz mit Anbindung an das amtliche Festpunktsystem (8-stellig  inkl. Zone) einschl. der erforderlichen Höhenangaben bezogen auf NHN
zu erstellen. Die Darstellung der Zeichnungen hat nach dem RAS-Verm und RE zu erfolgen.
Eine Zeichnungslegende ist in die Pläne einzufügen. Der Maßstab der Zeichnungen ist entsprechend den Ausführungsplänen zu wählen jedoch maximal 1:500.
In den Zeichnungen müssen enthalten sein:
Darstellung und Beschreibung der Bordsteine (mit Absenkungen)  und Wasserläufe mit Angabe des Materials.
Darstellung und Beschreibung des Oberflächenmaterials.
Darstellung aller Gebäudeaußenkanten, Grundstückseinfriedungen (Mauer, Zäune, Hecken), Bäume, Böschungen, Gräben, Beschilderung, Markierung, Ausstattungselemente (vorhandene und neue) und Straßenbeleuchtung.

Die Abrechnung der Baumaßnahme hat mit separat anzufertigenden Abrechnungspläne zu erfolgen.  Die Erstellung dieser wird nicht gesondert vergütet.

In den Plänen sind alle vom AN hergestellen Bauwerke darzustellen. Diese Position gilt für die gesamte Baumaßnahme des Loses Straßenbau.

Die Zeichnungen sind digital abzugeben.
Abgabe aller aufgemessenen Bestandspunkte (Koordinaten) als ASCII-Datei.
Die Zeichnungen sind als DXF/DWG-Datei mit Koordinaten  und als PDF-Datei abzugeben.
Alle Punkte in der Zeichnendatei sind mit einer Höhenangabe zu versehen.
Die Bereitstellung aller relevanten Unterlagen als Dateien erfolgt über eine Cloudlösung des AG.
Menge: 1,000 psch

**01.01.0080 Straßenreinigung**
*** Pauschalposition
Der AN hat dafür zu sorgen, dass die Reinigung der angrenzenden öffentlichen Straßen bei starker Verschmutzung während der gesamten Bauzeit jedoch mindestens einmal täglich mit geeignetem Gerät zu erfolgen hat. Der Abraum ist einer Verwertung nach Wahl des AN zuzuführen.
Die Straßenreinigung ist zwingend vorgeschrieben.
Menge: 1,000 psch

#### Abschnitt 01.02 Verkehrssicherung

*Hinweis: Hinweis Verkehrssicherung*
Hinweis Verkehrssicherung

Gilt für sämtliche Verkehrssicherungen an Arbeitsstellen
und auch Umleitungsstrecken.

Grundsätzlich wird in drei Baubschnitten gebaut.

1. Abschnitt:
Vollsperrung für Kraftfahrzeuge und halbseitige Sperrung für Fußgänger und Fahrradfahrer im Zuge der Herstellung des Parkstreifens. Fußgänger und Fahrradfahrer können seitlich am Baufeld über die vorh. Fahrbahn fahren.

2. Abschnitt:
Vollsperrung Fahrbahn. Fußgänger und Fahrradfaher nutzen den seitlichen vorh. Geh- und Radweg für die Herstellung des restlichen Knotenpunkts.

3. Abschnitt:
Vollsperrung Fahrbahn sowie Geh- und Radweg für Herstellung restliche Fahrbahn sowie Asphalteinbau. Eine Umleitung für Fußgänger und Fahrradfahrer ist aufzustellen.
'..........'
'..........'

Die Sperrungen sind so einzurichten, dass sämtliche Anlieger ihre Grundstücke mit den üblichen Verkehrsmitteln erreichen können.
Eine gesonderte Vergütung für das Arbeiten in Teilabschnitten erfolgt nicht. Hieraus anfallende Mehraufwendungen sind in die Verkehrssicherung einzukalkulieren.

Das gesamte Kapitel 01.02. "Verkehrssicherung" bezieht sich auf alle nachfolgenden Arbeiten der Kapitel 01. "Straßenbau".

*Hinweis: 1. BA*

**01.02.0010 Verkehrssich. läng. Dauer aufbauen Arbeitsstelle*Verk.konzept AG**
*** Pauschalposition
Verkehrssicherung längerer Dauer einschließlich Verkehrszeichen und Verkehrseinrichtungen (Absperrgeräte,
Warnleuchten und Aufstellvorrichtungen sowie Plantafeln) betriebsfertig aufbauen. Vorhalten, Kontrolle, Wartung, Instandsetzung, Betreiben und Abbauen werden gesondert vergütet.
Vorübergehende Verkehrssicherungsmaßnahmen durchführen.
Verkehrssicherung an Arbeitsstelle.
Nach Verkehrskonzept des AG.
Für Verkehrsführungsphase gemäß Unterlage "VP_Bauph01" Lageplan 1. BA + Detail 1-3 Blatt Nr. 1 bis 4.
Menge: 1,000 psch

**01.02.0020 Verkehrssich. läng. Dauer vorhalten**
Verkehrssicherung längerer Dauer vorhalten, warten, instand setzen und betreiben. Vorübergehende Verkehrssicherungsmaßnahmen durchführen.
Die Kontrolle der Verkehrssicherung wird gesondert vergütet.
Verkehrssicherung der OZ  01.02.0010.
Menge: 8,000 d

**01.02.0030 Kontrolle d. Verkehrss. an Arb.st. zwei bzw. einmal**
Kontrolle der Verkehrssicherung an Arbeitsstellen
einschließlich temporärer Verkehrsschilder sowie Umleitungsschilder gemäß ZTV-SA durchführen. Die Kontrolle ist unmittelbar nach deren Durchführung zu erfassen und zu dokumentieren. Arbeits- und Hilfsmittel
sind vom AN zu stellen und dem AG jederzeit zugänglich
zu machen.
Kontrolle zweimal täglich, an arbeitsfreien Tagen einmal täglich.
Dokumentation der Kontrolle durch elektronisches Erfassungsgerät nach Wahl des AN. Das Erfassungsgerät ist mit dem AG abzustimmen. Die Kontrolle ist unmittelbar nach deren Durchführung zu erfassen und zu dokumentieren.
Zur Abrechnung werden nur Kontrollen annerkannt die +/- 1,5 h bezogen auf Sonnenaufgang- bzw. Sonnenuntergangdurchgeführt wurde
Verkehrssicherung der OZ 01.02.0010.
Menge: 8,000 d

*Hinweis: 2. BA*

**01.02.0040 Verkehrssicherung umbauen Um.n.Verk.konz.AG*außer/in Kraft s.**
*** Pauschalposition
Verkehrssicherung an Arbeitsstellen von längerer Dauer
umbauen. Fehlende Verkehrszeichen und Verkehrseinrichtungen (Absperrgeräte, Warnleuchten und Aufstellvorrichtungen, Plantafeln) aufbauen, überschüssige Verkehrszeichen und
Verkehrseinrichtungen (Absperrgeräte, Warnleuchten und
Aufstellvorrichtungen, Plantafeln) abbauen. Vorübergehende Verkehrssicherungsmaßnahmen durchführen.
Umbauen von Verkehrsführungsphase gemäß Unterlage "VP_Bauph02" Lageplan + Detail 1 bis 3 für 1. BA; Blatt Nr. 1 bis 4.
Umbauen nach Verkehrsführungsphase gemäß Unterlage "VP_Bauph02" Lageplan + Detail 1 bis 3 für 2. BA; Blatt Nr. 1 bis 4.
Umbauen nach Verkehrskonzept des AG.
Vorhandene Verkehrsschilder nach Unterlagen des AG außer Kraft und wieder in Kraft setzen.
Menge: 1,000 psch

**01.02.0050 Verkehrssich. läng. Dauer vorhalten**
Verkehrssicherung längerer Dauer vorhalten, warten, instand setzen und betreiben. Vorübergehende Verkehrssicherungsmaßnahmen durchführen.
Die Kontrolle der Verkehrssicherung wird gesondert vergütet.
Verkehrssicherung der OZ  01.02.0040
Menge: 8,000 d

**01.02.0060 Kontrolle d. Verkehrss. an Arb.st. zwei bzw. einmal**
Kontrolle der Verkehrssicherung an Arbeitsstellen
einschließlich temporärer Verkehrsschilder sowie Umleitungsschilder gemäß ZTV-SA durchführen. Die Kontrolle ist unmittelbar nach deren Durchführung zu erfassen und zu dokumentieren. Arbeits- und Hilfsmittel
sind vom AN zu stellen und dem AG jederzeit zugänglich
zu machen.
Kontrolle zweimal täglich, an arbeitsfreien Tagen einmal täglich.
Dokumentation der Kontrolle durch elektronisches Erfassungsgerät nach Wahl des AN. Das Erfassungsgerät ist mit dem AG abzustimmen. Die Kontrolle ist unmittelbar nach deren Durchführung zu erfassen und zu dokumentieren.
Zur Abrechnung werden nur Kontrollen annerkannt die +/- 1,5 h bezogen auf Sonnenaufgang- bzw. Sonnenuntergangdurchgeführt wurde
Verkehrssicherung der OZ  von 01.02.0040.
Menge: 8,000 d

*Hinweis: 3. BA*

**01.02.0070 Verkehrssicherung umbauen Um.n.Verk.konz.AG*außer/in Kraft s.**
*** Pauschalposition
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase gemäß Unterlage "VP_Bauph02" Lageplan 2. BA + Detail 1 bis 3 für 2. BA; Blatt Nr. 1 bis 4.
Umbauen nach Verkehrsführungsphase gemäß Unterlage "VP_Bauph03" Lageplan 3. BA + Detail 1 bis 7 für 3. BA; Blatt Nr. 1 bis 8.
Umbauen nach Verkehrskonzept des AG.
Vorhandene Verkehrsschilder nach Unterlagen des AG außer Kraft und wieder in Kraft setzen.
Menge: 1,000 psch

**01.02.0080 Verkehrssich. läng. Dauer abbauen Verk.konzept AG**
*** Pauschalposition
Verkehrssicherung an Arbeitsstellen längerer Dauer abbauen. Vorübergehende Verkehrssicherungsmaßnahmen
durchführen.
Nach Verkehrskonzept des AG.
Für Verkehrsführungsphase gemäß Unterlage "VP_Bauph03" Lageplan 3. BA + Detail 1 bis 7 für 3. BA; Blatt Nr. 1 bis 8.
Menge: 1,000 psch

**01.02.0090 Verkehrssich. läng. Dauer vorhalten**
Verkehrssicherung längerer Dauer vorhalten, warten, instand setzen und betreiben. Vorübergehende Verkehrssicherungsmaßnahmen durchführen.
Die Kontrolle der Verkehrssicherung wird gesondert vergütet.
Verkehrssicherung der OZ  01.02.0070.
Menge: 6,000 d

**01.02.0100 Kontrolle d. Verkehrss. an Arb.st. zwei bzw. einmal**
Kontrolle der Verkehrssicherung an Arbeitsstellen
einschließlich temporärer Verkehrsschilder sowie Umleitungsschilder gemäß ZTV-SA durchführen. Die Kontrolle ist unmittelbar nach deren Durchführung zu erfassen und zu dokumentieren. Arbeits- und Hilfsmittel
sind vom AN zu stellen und dem AG jederzeit zugänglich
zu machen.
Kontrolle zweimal täglich, an arbeitsfreien Tagen einmal täglich.
Dokumentation der Kontrolle durch elektronisches Erfassungsgerät nach Wahl des AN. Das Erfassungsgerät ist mit dem AG abzustimmen. Die Kontrolle ist unmittelbar nach deren Durchführung zu erfassen und zu dokumentieren.
Zur Abrechnung werden nur Kontrollen annerkannt die +/- 1,5 h bezogen auf Sonnenaufgang- bzw. Sonnenuntergangdurchgeführt wurde
Verkehrssicherung der OZ 01.02.0070.
Menge: 6,000 d

#### Abschnitt 01.03 Baufeld freimachen

**01.03.0010 Beleuchtungsmast sichern**
Vorhandene Straßenlampen während der Bauzeit nach Wahl des AN so sichern, dass keine Schäden entstehen.
Vor Aufnahme der Bauarbeiten ist der Zustand der Masten durch eine Beweissicherung (Fotos) festzustellen.
Die Erschwernis bei den Bauarbeiten wird gesondert vergütet.
Die während der Baudurchführung entstandenen Schäden sind fachgerecht zu beseitigen.
Menge: 1,000 St

**01.03.0020 Baumschutz, Stammumfang bis 50 cm**
Schutz für Baumstamm durch Mantel mit Polsterung herstellen und während der Bauzeit unterhalten. Der Mantel darf den Baumstamm und die Wurzelanläufe nicht berühren. Der Stammumfang wird 1,00 m über Geländeoberfläche gemessen.
Stammumfang bis 50 cm.
Polsterung des Stammes mit flexiblen Kunststoff-Drainrohren.
Mantel aus Brettern, 24 mm dick, lückenlos befestigen.
Mantelhöhe mindestens 2,00 m.
Schutzmaterial nach Beendigung der Bauarbeiten abbauen und entfernen.
Menge: 4,000 St

**01.03.0030 Leitpfosten abbauen u. seitl. lagern u. wieder setzen**
Leitpfosten abbauen.
Abbauteil = befestigt im Seitenraum, unbefestigt.
Abbauteile seitl. lagern und nach Abschluss der Straßenbauarbeiten wieder setzen.

Der genaue Standort ist vorab einzumessen und wird nicht gesondert vergütet.
Menge: 1,000 St

**01.03.0040 Schild abbauen und nach Wahl des AN verwerten**
Verkehrsschild ggf. mit Aufstellvorrichtung abbauen und nach Wahl des AN verwerten.
Schildgröße bis 1,1 m2.
Aufstellvorrichtung = Rohrpfosten, DU bis 76,1 mm abbauen einschl. Sockelsteine.
bis zu 2 Schilder an Rohrpfosten.
Bis zu 2 Rohrpfosten pro Schild.
Schild neben der Fahrbahn.
Sämtliches Material einschl. Fundamente  Verwertung nach Wahl des AN.
Menge: 3,000 St

**01.03.0050 Mülleimer abbauen u. an AG übergeben**
Mülleimer abbauen.
Abbauteil = befestigt im Grünstreifen.
Abbauteile laden, zum Bauhof der Stadt Warendorf tranportieren und abladen. Einfache Transportentfernung bis 5 km.
Menge: 1,000 St

**01.03.0060 Fahrbahnfläche (Asphalt) schneiden, h bis 20 cm**
Fahrbahnflächen (Asphalt) mit geeignetem Gerät
schneiden. Mit Fugenschneidegerät im Nassschnitt. Das gewonnene Material ist der Verwertung nach Wahl des AN zuzuführen. In Teillängen.
Schnitttiefe bis 20 cm

Anschluss 1-rhg. Rinne an Asphalt-Bestand
Menge: 5,000 m

**01.03.0070 Fahrbahnfläche (Asphalt) fräsen, bis 20 cm**
Asphalt fräsen.
Anschlusskante geradlinig auf Frästiefe herstellen. Der Schnittlinienabstand darf maximal 15 mm betragen.
Asphalt bestehend  aus Asphalttrag- und deckschicht.
Frästiefe bis 20 cm.
Material zerkleinern. Max. Größtkorndurchmesser = 130 mm.
Fläche = Gesamte Straßenbreite: siehe Ausführungsplanung.
Einschließlich Zwickel und Streifen in Teilflächen.
Fräsasphalt laden und auf Bauhof des AG transportieren wird separat vergütet.
Verwertungsklasse A  gem. RuVA-StB 01-2005.
Unebenheiten der gefrästen Fläche höchstens 4 mm innerhalb einer 4,00 m langen Messstrecke in Längs- und
Querrichtung.

In Teilbereichen und entsprechend den vorgegebenen Bauabschnitten.
Mehrmaliges Anrücken wird nicht extra vergütet.
Menge: 360,000 qm

**01.03.0080 Fräsgut laden und auf Bauhof des AG transportieren**
Fräsgut im gesamten Baubereich laden und zum AG transportieren.Fräsgut ist nach Angaben des AG frei von Schadstoffbelastungen.

Abrechnung gem. Wagenmaß. Lieferscheine sind zu erstellen und auf dem Baubetriebshof gegenzuzeichnen.

Entsorgungsstelle:

Am Holzbach 3, 48231 Warendorf.

Entfernung ca. 5,00 km.
Menge: 150,000 TO

*Hinweis: Schadstellensanierung*
Hinweis:
Bei den nachfolgenden Positionen zum Asphaltbau handelt es sich um nicht zusammenhängende Teilflächen.
Nur die mit dem Auftraggeber gemeinsam festgelegten Schadstellen sind für die Abrechnung relevant.

**01.03.0090 Erschwernis durch Einbauten**
*** Pauschalposition
Erschwernis durch Einbauten.
bei Asphaltfräs- und Asphaltierungsarbeiten bei Rückbau und Wiederherstellung.
Einbauten:
ca.2 St. Schachtabdeckungen
Menge: 1,000 psch

**01.03.0100 Asphalt fräsen ADS*Asphaltbeton*Tiefe ü.2,5-4,5cm Fräsasph. verw.**
Asphalt fräsen und Fräsgut aufnehmen. Anschlusskante
geradlinig auf Frästiefe herstellen. Der Schnittlinienabstand darf maximal 15 mm betragen.
Asphaltdeckschicht.
Asphaltdeckschicht = Asphaltbeton.
Frästiefe über 2,5 bis 4,5 cm.
Fläche Teilflächen innerhalb der Fahrbahn
Breite über 150 bis 200 cm
Einzelflächen zwischen 4 - 45 qm
Fräsasphalt auf Bauhof des AG transportieren.

Entsorgungsstelle:

Am Holzbach 3, 48231 Warendorf.

Entfernung ca. 5,00 km.
Menge: 100,000 m2

#### Abschnitt 01.04 Erdarbeiten

*Hinweis: Hinweis nur für Freileitungen*
Hinweis Freileitung

Auf Höhe Station 20+027 befindet sich eine Freileitung.

Sämtliche Erschwernisse/Sicherungsmaßnahmen zum Erhalt der Freileitung sind in die Erdarbeiten einzukalkulieren und werden nicht separat vergütet.

*Hinweis: Hinweis Baugrundgutachten*
Auszug aus dem Baugrundgutachten mit der Projekt-Nr. 2505-7634, erstellt von OWS Ingenieurgeologen:

Bankettschotter: BM-F0
UKS: BM-F2
Boden: BM-0

Bei der Herstellung des Planums ist auf eine möglichst schonende Bauweise zu achten. Das Planum ist entsprechend den Anforderungen der ZTV E-StB, Zi. 4.4 zu behandeln und v.a. vor Witterungseinflüssen zu schützen. Das Planum ist nicht unnötigerweise und nur durch geeignete Baugeräte zu befahren und der zeitliche Ablauf der freizulegenden Flächen ist in Abhängigkeit von den zu erwartenden Witterungseinflüssen zu wählen. Freigelegte Flächen sind umgehend zu überbauen. Für alle Verdichtungsarbeiten gelten generell die Anforderungen der ZTV E-StB in der jeweils aktuellen Fassung sowie ferner die Hinweise des FGSV-Merkblattes für die Verdichtung des Untergrundes und Unterbaus im Straßenbau in der aktuellen Fassung.

Bei allen Verdichtungsarbeiten ist strikt darauf zu achten, dass bei der Verdichtung keine dynamische Energie in wassergesättigte bzw. bindige Lagen eingetragen wird, da dies zu einer Verschlechterung der Lagerungsdichte bzw. Konsistenzen führen würde.

**01.04.0010 Bankett abtragen Br. b. 1,00 m*Dicke 15-25 cm Bankett. Leitp.*Mit Veg.decke seitl. lagern**
Bankett/Oberboden abtragen ggf. einschließlich Vegetationsdecke.
Breite bis ca. 1,00 m.
Dicke über 15 bis 25 cm.
Bankett mit Leitpfosten.
Ausbauen mit Vegetationsdecke.
Sämtliches Material ist nach Wahl des AN zu verwerten.

Mischprobe (MP Bankett/Schotter) nach EBV: BM-0
Menge: 30,000 cbm

*Hinweis: Hinweis*
Dem Auftraggeber ist für die Herstellung des Oberbaus auf dem Planum eine Verdichtung von mind. 45 MPa nachzuweisen. Eine gesonderte Vergütung hierfür erfolgt nicht.
Bei Nichterreichen des geforderten Wertes ist der AG umgehend zu informieren.

**01.04.0020 Konstruktionsschicht BM-F2 lösen und nach Wahl des AN verwerten**
Schicht ohne Bindemittel gemäß Bodengutachten BM-F2 (MP 2) aus Abtragsbereichen profilgerecht lösen nach Wahl des AN verwerten.

Einstufung nach Dep.V. in Deponieklasse: 1.

Bodenabtrag  in ebenen und verschieden geneigten Flächen.
Baustoffgemisch nach Angaben des Bodengutachtens.
Dicke des Bodenabtrages ca. bis 33 cm.
Abgerechnet wird nach Abtragsprofilen. Die Wiegescheine sind vorzulegen und dienen als Kontrolle zu den Abtragsprofilen.
Umrechnungsfaktor Konstruktionsschicht: 2,20 to/cbm.

Ausbauorte:
in Teilbereichen
Menge: 160,000 cbm

**01.04.0030 Bodenaushub auskoffern verwerten nach Wahl AN**
Boden nach DIN 18300 Auffüllungen der Materialklasse BM-0 für Straßenauskofferung zwischen 0,20 - 0,40, im Mittel 0,30 m stark und auf gesamter neuer Fahrbahnbreite lösen, ausheben und nach Wahl des AN entsorgen.
In Teilbereichen ist der anstehende Boden unterhalb der Bestands-Fahrbahn auszukoffern.
Die Kosten für Bodenlängstransporte, Zwischenlagerung auf den vom AN zu stellenden Flächen sowie der Mehraufwand für seitliche Andienungen sind einzurechnen.

Das Straßenplanum ist profilgemäß und nach DIN EN 1610 herzustellen und in den Bodenaushub einzukalkulieren.
Abrechnungsbreite ist die Fahrbahnbreite.

Abgerechnet wird nach Querprofilen.

Abfallschlüssel 17 05 04 (Boden und Steine, kein gefährlicher Abfall), nach Abfallverzeichnisverordnung 2020.

Entnahmeort: in Teilbereichen entlang der gesamten Strecke.

Die Wiegescheine sind vorzulegen und dienen als Kontrolle zu den Abtragsprofilen.
Umrechnungsfaktor Boden: 1,80 to/cbm.
Menge: 110,000 cbm

#### Abschnitt 01.05 Schichten ohne Bindemittel

**01.05.0010 statischer Plattendruckversuch**
statische Plattendruckversuche gemäß DIN 18134 ausführen. Auf vom AN eingebauten Materialien werden nur Versuche
vergütet, die eine ausreichende Tragfähigkeit
nachweisen. Der Plattendruckversuch ist in Anwesenheit
des AG durchzuführen, einschl. Gestellung des Gegengewichts.
Menge: 2,000 St

**01.05.0020 Schicht a. frostunempf. M. herst. Bk100 bis Bk0,3*u. KTS/STS Baustoff AG*URA+Einbaudoku*Abrechng. Auftrag**
Schicht aus frostunempfindlichem Material profilgerecht
herstellen.
In Verkehrsflächen der Belastungsklassen Bk100 bis
Bk0,3.
Schicht unter Kies- oder Schottertragschicht.
Baustoffgemisch aus natürlichen Gesteinkörnungen aus Kies-/Sandgemisch.
Einschl. sämtlicher Transporte.
Einbaudicke  21 cm
Abrechung nach Auftragsprofilen.
Für die Abrechnung sind die Lieferscheine vorzulegen.

Einbau in Aufpflasterung.
Menge: 20,000 m3

**01.05.0030 Frostschutzschicht herstellen Bk1.8 o.F.*0/45 URM n. Unterl. AG*, d 34-38 cm Abrechng. Auftrag**
Frostschutzschicht profilgerecht herstellen. Erschwernisse durch Einbauten, Schächte und Straßenabläufe werden gesondert vergütet.
In Verkehrsflächen der Belastungsklassen Bk1.8, ohne Fertiger bei schwieriger Profilgestaltung oder bei zahlreichen Einbauten.
Baustoffgemisch 0/45.
Umweltrelevante Merkmale des Baustoffgemisches nach
Unterlagen des AG.
Einbaudicke  34-38 cm
Abgerechnet wird nach Auftragsprofilen.
Einbau in Fahrbahn und Parkstreifen sowie in Zwickeln und Streifen
Menge: 130,000 cbm

**01.05.0040 Schottertragschicht herstellen Bk1.8 b.1,0 o.F.*0/32 URM n. Unterl. AG*Dicke 15 cm**
Schottertragschicht profilgerecht herstellen. Erschwernisse durch Einbauten, Schächte und Straßenabläufe werden gesondert vergütet.
In Verkehrsflächen der Belastungsklassen Bk 1.8, ohne Fertiger bei schwieriger Profilgestaltung oder bei zahlreichen Einbauten.
Baustoffgemisch 0/32.
Umweltrelevante Merkmale des Baustoffgemisches nach
Unterlagen des AG.
Einbaudicke = 15 cm
Einbau in Fahrbahn und Parkstreifen sowie in Zwickeln und Streifen
Menge: 370,000 qm

**01.05.0050 Schottertragschicht herstellen Bk1.8 b.1,0 o.F.*0/32 URM n. Unterl. AG*Dicke 30 cm**
Schottertragschicht profilgerecht herstellen. Erschwernisse durch Einbauten, Schächte und Straßenabläufe werden gesondert vergütet.
In Verkehrsflächen der Belastungsklassen Bk 1.8, ohne Fertiger bei schwieriger Profilgestaltung oder bei zahlreichen Einbauten.
Baustoffgemisch 0/32.
Umweltrelevante Merkmale des Baustoffgemisches nach
Unterlagen des AG.
Einbaudicke = 30 cm
Einbau in Aufpflasterung.
Menge: 85,000 qm

#### Abschnitt 01.06 Pflaster, Borde und Rinnen

**01.06.0010 Rundbordsteine r5 setzen**
Betonbordsteine, Rundbord 15/20/100 cm, R = 5 cm nach DIN
483 und DIN EN 1340 Klasse DTI, mit Vorsatzbeton, einschichtig hell setzen.
Die Fugen sind zu säubern und mit Zementmörtel 1:3 von hinten zu dichten bzw. zu verstreichen.
Es sind nur durchgehend aus Hartgestein gefertigte Bordsteine
zulässig.
Das Anpflastern an vorhandene Einbauten ist einzukalkulieren. Es sind nur durchgehend aus Hartgestein gefertigte Bordsteine zulässig. Die Steine sind auf einer 20 cm dicken Betonschwelle C 20/25 zu versetzen und mit einer 15 cm breiten Betonrückenstütze aus Beton wie vor, Höhe 10 cm unter OK Bordstein, Abschrägung 5 cm. Die Betonschwelle muß der Fahrbahn abgewandten Seite 15 cm Überstand haben.
Schwelle und Rückenstütze sind einzuschalen. Das Fundament ist auf der Frostschutzschicht anzulegen. Die Breite des Fundaments beträgt 30 cm.
Die erforderlichen Erdarbeiten zum Anlegen des Planums auf der Frostschutzschicht sind einzukalkulieren.
In Teillängen.
Menge: 25,000 m

**01.06.0020 Rinne mit Pflast. aus Beton herst. Bordrinne*Pfst.160/160/140 o.F., m. Vorsatz.*1-zeilig Fundamentbeton*Fuge Typ B**
Rinne mit Pflastersteinen aus Beton herstellen. Mehrzeilige Rinne ist mit beidseitigen Schnurkanten herzustellen.
Format für Rastermaß des Pflastersteins = 160/160/140
mm.
Ohne Fase, mit Vorsatzbeton.
Breite 1-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.

Hinweis:
In Geraden sind Steine der Abmessung 24/16/14 cm zu verwenden, in Kurvenbereichen Steine der Abmessungen 16/16/14 cm.
Menge: 28,000 m

**01.06.0030 Rinne mit Pflast. aus Beton herst. Spitzrinne*Pfst.160/160/140 m.F., m. Vorsatz.*5-zeilig Fundamentbeton*Fuge Typ B**
Rinne mit Pflastersteinen aus Beton herstellen. Mehrzeilige Rinne ist mit beidseitigen Schnurkanten herzustellen.
Querneigung nach Unterlagen des AG.
Format für Rastermaß des Pflastersteins = 160/160/140
mm.
Mit Fase, mit Vorsatzbeton.
Breite 5-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung

Herstellung als Auframpung nach Unterlagen des AG.

Die Rampe läuft jeweils spitz zu. Erschwernisse sind einzukalkulieren und werden nicht gesondert vergütet. Schnitte werden gesondert vergütet.
Menge: 25,000 m

**01.06.0040 Betonsteinpflaster schneiden, 14 cm**
Betonsteinpflaster (Stärke 14 cm) im Nassschnitt
schneiden, vergütet werden in dieser Position die
Schnittkanten, die durch schiefwinkeliges sowie
konisches Anlegen von 1-5-reihigen Rinnen entstehen.
Vergütet werden die tatsächlichen Schnittlängen.
In Teillängen.
Menge: 30,000 m

**01.06.0050 Rampensteine einbauen**
Rampensteine (Sinussteine) einbauen, Abmessungen LxB =  75*32,5 cm, Dicke 22/14 cm, Ausführung der Oberfläche: Quarz, gewaschen. Die Steine sind auf einer 20 cm dicken Betonschwelle aus Beton C 20/25  mit Rückenstütze b= 15 cm zu versetzen. In Teillängen.
Menge: 6,000 m

**01.06.0060 Rampensteine trennen**
Rampensteine auf Passmaß trennen.
Rampensteine Quer und auf Gehrung schneiden.
Rampensteine aus Beton, ca. 33* 22/16 cm
Menge: 1,000 St

**01.06.0070 Tiefbordsteine 10/25, Schwelle 20 cm**
Betonbordsteine 10/25 cm nach DIN 483 und
DIN EN 1340, mit Vorsatzbeton, einschichtig hell, in
Geraden und Kurven mit 8 mm Fugen versetzen.
Die Fugen sind zu säubern und mit Zementmörtel 1:3 von hinten zudichten bzw. zu verstreichen. Es sind nur durchgehend
aus Hartgestein gefertigte Bordsteine zulässig.
Die Steine sind auf einer 20 cm dicken Betonschwelle aus
Beton C 20/25 zu versetzen und mit einer 10 cm breiten
Rückenstütze, ebenfalls aus Beton C 20/25, Höhe 10 cm
unter OK Bordstein zu versehen. Die Breite des Fundaments beträgt 25 cm.
Schwelle und Rückenstütze sind einzuschalen; einschließlich
erforderlicher Erdarbeiten in angegebenen Homogenbereichen.
Menge: 30,000 m

**01.06.0080 Tiefbordsteine, 8/25 trennen**
Tiefbordsteine 8/25 cm aus Beton auf Passmaß trennen.
Bordstein quer bzw. auf Gehrung mittels geeigneten
Gerät schneiden.  Nassschnitt mit Diamantscheibe.
Unbrauchbares Material der Verwertung
nach Wahl des AN zuführen.
Menge: 3,000 St

**01.06.0090 Bewegungsfugen für 1-reihige Rinnen**
Bewegungsfugen gem. DIN 18318, durch den Einsatz von Dehnscheiben aus Kautschuk- oder ähnlichem Material,
im Rinnenbereich, in der gesamten Aufbauhöhe Beton/Mörtel/Stein, im Abstand von höchstens 6 m,
einbauen.
Aufbauhöhe ca. 35 cm.
1-reihige Rinne 16/16/14 cm
Menge: 5,000 St

**01.06.0100 Bewegungsfugen für 5-reihige Rinnen**
Bewegungsfugen gem. DIN 18318, durch den Einsatz von Dehnscheiben aus Kautschuk- oder ähnlichem Material,
im Rinnenbereich, in der gesamten Aufbauhöhe Beton/Mörtel/Stein, im Abstand von höchstens 6 m,
einbauen.
Aufbauhöhe ca. 35 cm.
5-reihige Rinne 16/16/14 cm
Menge: 4,000 St

**01.06.0110 Bewegungsfugen für Rundbord**
Bewegungsfugen gem. DIN 18318, durch den Einsatz von Dehnscheiben aus Kautschuk- oder ähnlichem Material,
im Rinnenbereich, in der gesamten Aufbauhöhe Beton/Mörtel/Stein, im Abstand von höchstens 12 m,
einbauen.
Aufbauhöhe ca. 50 cm.
Hochbord 12/15/30/100 cm
Menge: 2,000 St

**01.06.0120 Betonsteinpflaster Aufpflasterung 20/10/10 cm grau, o. Fase**
Betonsteinpflaster DIN EN 1338 Qualität DI, mit
Vorsatzbeton, einschließlich der dazugehörigen Rand-
und Abschlusssteine auf einer 4 cm dicken verdichteten
Bettung  aus einem Brechsand-Splittgemisch 0/5 mm SZ
18/LA20 liefern, verlegen und abrammen.
Fugenfüllmaterial aus einem Brechsand-Splittgemisch 0/2
mm. Das Pflaster muss im fertigen Zustand 3 bis 5 mm
höher liegen als die Oberkante der Hochbordsteine.
Es sind nur durchgehend aus Hartgestein gefertigte
Pflastersteine zulässig.
Pflasterfläche ist umlaufend mit einem 1-reihigen
Läuferstein einzufassen.
Der Einbau von halben Steinen ist einzukalkulieren.
Zuschneiden der Steine und Anpassen an Begrenzungen ist einzukalkulieren.
In Teilflächen, entsprechend den Bauabschnitten.
Steinabmessungen 20/10/10 cm bzw. 10/10/10 cm ohne Fase
Farbe: grau
Verlegemuster: Fischgrätverband
Einbau in Aufpflasterung.
Menge: 85,000 qm

**01.06.0130 Betonsteinpflaster 20/10/8 grau mit Fase**
Betonsteinpflaster DIN EN 1338 Qualität DI, mit
Vorsatzbeton, einschließlich der dazugehörigen Rand-
und Abschlusssteine auf einer 4 cm dicken verdichteten Bettung  aus einem Brechsand-Splittgemisch 0/5 mm SZ 18/LA20 liefern, verlegen und abrammen.
Fugenfüllmaterial aus einem Brechsand-Splittgemisch 0/2 mm. Das Pflaster muss im fertigen Zustand 3 bis 5 mm höher liegen als die Oberkante der Hochbordsteine.
Es sind nur durchgehend aus Hartgestein gefertigte Pflastersteine zulässig.
Pflasterfläche ist umlaufend mit einem 1-reihigen Läuferstein
einzufassen.
Der Einbau von halben Steinen ist einzukalkulieren.
Zuschneiden der Steine und Anpassen an Begrenzungen ist einzukalkulieren.
In Teilflächen, entsprechend den Bauabschnitten.
Verlegemuster: Reihenverband
Einbau in Parkflächen
Menge: 50,000 qm

*Hinweis: Hinweis Rasengittersteine:*
Hinweis Rasengittersteine:

Ein Teil des Parkstreifens ist mit Rasengittersteinen zu verlegen.

**01.06.0140 Fläche aus Rasensteinen herstellen R-Gittersteine*RRB Beton 10cm dick*Bett.0/5 30 v. H. Oberb. Saatgut**
Fläche aus Rasensteinen einschl. Verfüllung herstellen.
Unterlage standfest verdichten. Erdarbeiten werden gesondert vergütet.
Befestigung aus Rasengittersteinen.
Ausführung in Parkstreifen.
Rasenstein aus Beton, Dicke mindestens 10 cm.
Bettung aus Baustoffgemisch 0/5, Anteil an Körnung unter 2 mm max. 30 Massenprozent, E CS35, C 90/3.
Seitlich gelagerten Oberboden aus Baufeld transportieren und Rasensteine damit verfüllen. Einbau bis 2 cm unter OK-Rasenstein. Fläche mit 15 g/m2 Rasensaatgut einsäen.
Einsaat mit RSM 7.1.1.
Inklusive Ausführen der erforderlichen Erdarbeiten.
Überschüssigen Boden der Verwertung nach Wahl des AN zuführen.
Menge: 20,000 m2

**01.06.0150 Rasensteine trennen R-St. nass schn.*R-St. aus Beton Dicke ü. 8-10 cm**
Rasensteine auf Passmaß trennen.
Rasensteine nass schneiden.
Art = Rasensteine aus Beton.
Dicke über 8 bis 10 cm.
Menge: 25,000 m

#### Abschnitt 01.07 Asphaltarbeiten

**01.07.0010 Asphalttragsch. aus AC 32 TN herst. Bk1.8*Dicke 12 cm*Bitumen 50/70**
Asphalttragschicht aus Asphalttragschichtmischgut
AC 32 T N herstellen. Anlieferung des Asphaltmischguts
in thermoisolierten Transportbehältern.
In Verkehrsflächen der Belastungsklasse Bk 1.8.
Einbaudicke = 12 cm.
Bindemittel = 50/70.
Einbau In Fahrbahn.
Einbau in Teilflächen
Menge: 285,000 qm

**01.07.0020 Bitumenemulsion aufsprühen Bk1,8-Bk0,3*Asphalt frisch vor A.deckschicht**
Bitumenemulsion zur Herstellung des Schichtenverbundes
aufsprühen.
Auf Verkehrsflächen der Belastungsklassen Bk1,8 bis
Bk0,3.
Unterlage = Asphaltbefestigung, frisch.
Bindemittel C60BP1-S
Bindemittelmenge 250-350 g/m2
Vor Einbau Asphaltdeckschicht.
Menge: 285,000 qm

**01.07.0030 Asphaltdecksch. aus AC 11 DN herst. Bk1.8*Dicke 4 cm*Bitumen 50/70**
Asphaltdeckschicht aus AC  11 D N 50/70
herstellen. Anlieferung des Asphaltmischguts in
thermoisolierten Transportbehältern.
In Verkehrsflächen der Belastungsklasse Bk 1.8.
Einbaudicke = 4 cm.
Bindemittel = 50/70.
Einbau in Teilflächen.
Menge: 285,000 qm

**01.07.0040 Anschluss a. Fuge m. Fugenm. herst., Querfuge**
Anschluss als Fuge mit Fugenmasse herstellen.
Querfuge.
In der Asphaltdeckschicht ausbilden.
Fugenspalttiefe = 40 mm.
Fugenspaltbreite = 15 mm.
Mit heiß verarbeitbarer Fugenmasse Typ N1, einschließlich zugehörigem und zuvor aufgetragenem Voranstrichmittel.
Menge: 15,000 m

**01.07.0050 Anschluss a. Fuge m. Fugenm. herst., versch.Randfugen**
Anschluss als Fuge mit Fugenmasse herstellen.
Randfuge vor Borden, Übergängen, Abläufen u.ä.
In der Asphaltdeckschicht ausbilden.
Fugenspalttiefe = 40 mm.
Fugenspaltbreite = 15 mm.
Mit heiß verarbeitbarer Fugenmasse Typ N1, einschließlich zugehörigem und zuvor aufgetragenem Voranstrichmittel.
Menge: 55,000 m

**01.07.0060 Randabdichtung herstellen Abd. 25/55-55 A*ein Arbeitsgang**
Flankenfläche beidseitig der Asphaltschichten abdichten.
Abdichtung mit 25/55-55 A.
Herstellung für alle Schichten in einem Arbeitsgang.
Dicke der abzudichtenden Asphaltbefestigung ca. 16 cm
Menge: 75,000 m

**01.07.0070 Abstumpfungsmaßnahme durchführen LFK 1/3*Menge 1 kg/m2**
Abstumpfungsmaßnahme zur Erhöhung der Anfangsgriffigkeit durch gleichmäßiges Aufbringen und Einwalzen von
Abstreukörnung durchführen. Nicht gebundene Abstreukörnung aufnehmen und nach Wahl des AN verwerten.
Abstreukörnung = Lieferkörnung 1/3.
Abstreumenge = 1 kg/m2.
Menge: 285,000 qm

**01.07.0080 Probegefäß liefern**
Probegefäß zur Aufnahme von Baustoffproben, für Kontrollprüfungen und für Rückstellproben des AG liefern.
Probegefäß = sauberer 10-l-Blecheimer mit dicht schließendem Deckel.
Mithilfe bei der Probennahme im Baubereich nach Angaben
des AG.
Einschl. korrekter und lesbarer Angaben.
Menge: 2,000 St

*Hinweis: Schadstellensanierung*
Hinweis:
Bei den nachfolgenden Positionen zum Asphaltbau handelt es sich um nicht zusammenhängende Teilflächen.
Nur die mit dem Auftraggeber gemeinsam festgelegten Schadstellen sind für die Abrechnung relevant.

**01.07.0090 Unterlage reinigen gefr. Asphaltsch.*lose Teile aufn. Einzelflächen*Hochdruckrein.**
StL-Nr. 231130583123
Unterlage reinigen. Anfallendes Kehrgut nach Wahl des
AN verwerten.
Unterlage = gefräste Asphaltschicht.
Lose Bestandteile von Schadstellen aufnehmen.
Nicht zusammenhängende Teilflächen.
Hochdruckreinigungsgerät.
Menge: 100,000 m2

**01.07.0100 Bitumenemulsion aufsprühen Bk100-Bk3,2*Asphalt frisch manuell*C60BP4-S*Menge 300 g/m2 vor A.deckschicht**
StL-Nr. 23113063112133
Bitumenemulsion zur Herstellung des Schichtenverbundes
aufsprühen.
Auf Verkehrsflächen der Belastungsklassen Bk100 bis
Bk3,2.
Unterlage = Asphaltbefestigung, frisch.
Ausführung in Teilflächen manuell.
Bindemittel = C60BP4-S.
Bindemittelmenge = 300 g/m2.
Vor Einbau Asphaltdeckschicht.
Menge: 100,000 m2

**01.07.0110 Asphaltdecksch. aus AC 11 D S herst*Menge 100 kg/m2 Bitumen 25/55-55A**
StL-Nr. 2311331893100000
Asphaltdeckschicht aus Asphaltbeton für Asphaltdeckschichten AC 11 D S herstellen. Anlieferung des
Asphaltmischguts in thermoisolierten
Transportbehältern.
In Verkehrsflächen 'der Bk 3,2 bis 32'

Einbaumenge = 100 kg/m2.
Bindemittel = 25/55-55 A.
Menge: 100,000 m2

**01.07.0120 Anschluss a. Fuge m. Fugenm. herst. Anschl. Rep+Aufgr*Deckschicht Tiefe 40 mm*Breite 15 mm Verf. mit Ufst.*Fugenmasse N2**
StL-Nr. 2311391271063201
Anschluss als Fuge mit Fugenmasse herstellen.
Anschluss von Reparatur- und Aufgrabungsflächen.
In der Asphaltdeckschicht ausbilden.
Fugenspalttiefe = 40 mm.
Fugenspaltbreite = 15 mm.
Fugenspalt verfüllen in einer Lage mit Unterfüllstoff.
Mit heiß verarbeitbarer Fugenmasse Typ N2, einschließlich zugehörigem und zuvor aufgetragenem Voranstrichmittel.
Menge: 70,000 m

**01.07.0130 Randabdichtung herstellen bis 10 cm**
Flankenfläche des hochliegenden Randes der Asphaltschichten abdichten durch heiß aufzubringendes Bindemittel. Auftragsmenge von mindestens 40 g/m
je cm Schichtdicke.
Bindemittel = 25/55-55 A.
Dicke der abzudichtenden Asphaltbefestigung
bis 10 cm.
Menge: 40,000 m

**01.07.0140 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 100,000 m2

#### Abschnitt 01.08 Vegetationsarbeiten

**01.08.0010 Bankette mit Oberboden- und Schottermaterial herstellen**
Nach Fertigstellung der Bauabschnitte ist die Bankette mit Oberboden- und Schottermaterial gleichmäßig wieder anzudecken.

Baustoff = Schotterrasen als Gemisch aus Gesteinskörnung 0/32, Kategorie C 90/3 und Oberboden,
Mischungsverhältnis 90:10.
Baustoffgemisch für Frostschutzschichten aus natürlicher Gesteinskörnung, kein RC-Material.
Einbaudicke 20 cm
Breite von 0,50 m bis 1,85 m.
Oberboden kraut- und steinfrei.

Querneigung 12 v.H. am tieferliegenden Fahrbahnrand, 6 v.H. am hochliegenden Fahrbahnrand.
Einbau 3 cm tiefer als Fahrbahnrand.
Verdichtungsgrad DPR mindestens 97 v. H.
In Einzelflächen verschiedener Neigung.

Ausführung im Randbereich der Fahrbahn, Nebenflächen.

Einstreuen von Rasensamen wird gesondert vergütet.

Erschwernisse durch Einbauten, Schächte und Straßenabläufe werden gesondert vergütet.
Menge: 20,000 cbm

**01.08.0020 Grünfläche mit Oberboden herstellen**
Grünfläche mit Oberboden herstellen.
Aufbaustärke: 20 cm
Einstreuen von Rasensamen wird gesondert vergütet.
Menge: 5,000 cbm

**01.08.0030 Regio Saatmischgut herstellen Bösch., Trennstr.*Feinplanum herst. Menge 2-3 g/m2 100 % Kräuter, aus UG 02**
Regio Saatmischgut herstellen. Saatgut ohne Entmischung ausbringen, einarbeiten und andrücken.
Fläche = Verkehrsbegleitgrün, Böschungen, Trennstreifen und Mulden.
Feinplanum herstellen.
Saatgutmenge = 2-3 g/m2.
Regio Saatmischgut
100 % Kräuter, aus UG 02.
Menge: 96,000 qm

### Bereich 02 Los 2: Fahrbahnmarkierung

#### Abschnitt 02.01 Baustelleneinrichtung

**02.01.0010 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'sämtliche Leistungen  des Loses 1: Fahrbahnmarkierung'

Zufahrt zur Baustelle vorhanden.
Menge: 1,000 psch

**02.01.0020 Baustelle räumen**
*** Pauschalposition
StL-Nr. 1910111299
Baustelle von allen Geräten, Anlagen, Einrichtungen und
dgl. räumen. Benutzte Flächen und Wege entsprechend dem
ursprünglichen Zustand herrichten. Soweit nicht für
bestimmte Leistungen für das Räumen der Baustelle gesonderte Positionen im Leistungsverzeichnis enthalten
sind, gilt die Pauschale
für 'sämtliche Leistungen  des Loses 1: Fahrbahnmarkierung'
Menge: 1,000 psch

**02.01.0030 Koordinierung mit Dritten**
*** Pauschalposition
Koordinierung mit Dritten und dem Auftraggeber im Zuge der Bauarbeiten einschließlich der zusätzlichen An-/Abreise sowie der sonstigen Nebenkosten.
Die Koordinierung obliegt dem AN. Etwaige Stillstandszeiten oder Behinderungen gehen bei unzureichender Koordinierung zu Lasten des AN.

Es gelten die Vorgaben gemäß Allgemeiner Baubeschreibung.
Menge: 1,000 psch

#### Abschnitt 02.02 Verkehrssicherung

*Hinweis: Hinweis zur Verkehrssicherung*
Für die Markierungsarbeiten sind die Vorgaben zur Verkehrssicherung zu beachten. Siehe dazu Allgemeine Baubeschreibung.

Grundsätzlich sind die Markierungsarbeiten in einzelne Abschnitte nach Wahl des AN so zu unterteilen, dass Anliegerverkehr möglichst erhalten bleiben kann.

Für das Aufbringen der roten Radwegbeschichtung sowie den Fahrradpiktogrammen mittig in der Straße sind die Knotenpunkte wie oben beschrieben abschnittsweise voll zu sperren und zu markieren.

Die Längsmarkierungen außerhalb der Knotenpunkte sind jeweils halbseitig zu sperren und zu markieren.

**02.02.0010 Sperrantrag stellen + -genehmigung einholen (Gebühr)**
Erstellung Verkehrszeichenplan für Sperrantrag durch AN.
Mit dieser Position wird die auszurichtende Gebühr bei
der behördlichen Einrichtung für das Stellen der notwendigen verkehrsrechtlichen Anordnungen für die jeweiligen
Bauvorhaben vergütet.
Menge: 1,000 Stck

**02.02.0020 Verkehrssicherung Sperrung B I/15 und B I/1**
*** Pauschalposition
Gebots-, Verbots-, Hinweisschilder, Baken,
Längsabsperrungen und Beleuchtungsmittel nach der
Straßenverkehrsordnung für die Regelung des Verkehrs für Sperrungen nach B I/15 und BI/1 aufladen, anliefern, aufstellen, umstellen, vorhalten, abbauen und abfahren einschließlich der erforderlichen vorübergehenden Verkehrssicherungsmaßnahmen, Verkehrsschilder, die mit dem Baufortschritt umgesetzt werden, werden nicht gesondert vergütet. Die Verkehrszeichen müssen nach RSA und RAL zugelassen sein.
Ausführung nach dem vom AN vorgelegten und von der
zuständigen Behörde genehmigten Verkehrszeichenplan.

Die Verkehrssicherung für die Vollsperrung in den jeweiligen Knotenpunkten (für rote Radwegbeschichtung und mittige Piktogramme) ist nach dem Regelplan B I/15 und halbseitig entlang der Ausbaustraße nach dem Regelplan B I/1 herzustellen und werden einmalig für alle  Bauphasen (beinhaltet das Umsetzen der einzelnen Bauphasen) vergütet.
Menge: 1,000 psch

#### Abschnitt 02.03 Fahrbahnmarkierung

*Hinweis: Hinweis Markierung*
Hinweis Markierung

Bei der Ausführung von Markierungen sind die RMS, ZTV M
und die TL M in jeweils der neuesten Auflage zu
beachten.

Die Beseitigung von losem Schmutz ist in die EPs einzurechnen.
DIe eventuell notwendige Trocknung der zu markienden Flächen ist separat ausgeschrieben.

Bei allen Applikationen müssen eine gleichmäßige
Verteilung des Markierungsstoffes, die Einhaltung der
geforderten Schichtdicken sowie der Geometrie und eine
ausreichende Randbegrenzung der Markierungszeichen
gewährleistet sein.

Alle nicht genauer beschriebenen Markierungen müssen
folgende Eigenschaften gemäß DIN 1436 erfüllen:
Überrollbarkeitsklasse T3,
Leuchtdichtekoeffizienten Klasse Q4,
Retroreflexion bei Trockenheit Klasse R4,
Retroreflexion bei Feuchtigkeit Klasse RW3,
Verkehrsklasse P7,
Griffigkeit Klasse S1.

**02.03.0010 Markierungsfläche trocknen**
Fläche für Markierung schonend trocknen. Abgerechnet
wird die zu markierende Fläche. Bei Pfeil, Buchstabe,
Ziffer, Verkehrsschild und Piktogramm ergibt sich die
Fläche aus dem kleinsten umschließenden Rechteck.
Nur mit Nachweis abrechenbar.
Menge: 100,000 m2

**02.03.0020 Längsmarkierung Typ II herstellen durchg.Fstr.begr.*Breite 0,12 m mit Vormarkierung*Heißplastikmasse P 7*grobstr. Decke**
StL-Nr. 2113150521170021
Längsmarkierung Typ II einschl. evtl.
Sperrflächenumrandung als endgültige Markierung herstellen. Abgerechnet wird der markierte Strich, bei
Doppelstrichen zwei Striche.
Durchgehend als Fahrstreifenbegrenzung.
Strichbreite = 0,12 m.
Strich mit Vormarkierung.
Markierungssystem aus thermoplastischem Stoff, nicht
spritzbar (Heißplastikmasse).
Verkehrsklasse = P 7.
Markierung auf grobstrukturierter Asphaltdeckschicht.
Menge: 17,000 m

**02.03.0030 Längsmarkierung Typ II herstellen durchg.Fstr.begr.*Breite 0,25 m mit Vormarkierung*Heißplastikmasse P 7*grobstr. Decke**
StL-Nr. 2113150523170021
Längsmarkierung Typ II einschl. evtl.
Sperrflächenumrandung als endgültige Markierung herstellen. Abgerechnet wird der markierte Strich, bei
Doppelstrichen zwei Striche.
Durchgehend als Fahrstreifenbegrenzung.
Strichbreite = 0,25 m.
Strich mit Vormarkierung.
Markierungssystem aus thermoplastischem Stoff, nicht
spritzbar (Heißplastikmasse).
Verkehrsklasse = P 7.
Markierung auf grobstrukturierter Asphaltdeckschicht.
Menge: 25,000 m

**02.03.0040 Längsmarkierung Typ II herstellen*Breite 0,12 m mit Vormarkierung*Heißplastikmasse P 7*grobstr. Decke**
Längsmarkierung Typ II als endgültige Markierung herstellen. Abgerechnet wird der markierte Strich, bei
Doppelstrichen zwei Striche.
Markierung Unterbrochen; Verhältnis Strich/Lücke 1,00/2,00 m
Strichbreite = 0,12 m.
Strich mit Vormarkierung.
Markierungssystem aus thermoplastischem Stoff, nicht
spritzbar (Heißplastikmasse).
Verkehrsklasse = P 7.
Markierung auf grobstrukturierter Asphaltdeckschicht.
Menge: 495,000 m

**02.03.0050 Längsmarkierung Typ II herstellen*Breite 0,25 m mit Vormarkierung*Heißplastikmasse P 7*grobstr. Decke**
StL-Nr. 2113150593170021
Längsmarkierung Typ II einschl. evtl.
Sperrflächenumrandung als endgültige Markierung herstellen. Abgerechnet wird der markierte Strich, bei
Doppelstrichen zwei Striche.
Markierung 'Unterbrochen; Verhältnis Strich/Lücke 0,50/0,20 m'

Strichbreite = 0,25 m.
Strich mit Vormarkierung.
Markierungssystem aus thermoplastischem Stoff, nicht
spritzbar (Heißplastikmasse).
Verkehrsklasse = P 7.
Markierung auf grobstrukturierter Asphaltdeckschicht.
Menge: 40,000 m

**02.03.0060 Sperrflächenmarkierung Typ II herst Breite 0,50 m*mit Vormarkierung Kaltspritzplastik*grobe Nachstreum. P 7*grobstr. Decke**
StL-Nr. 2113151531410201
Sperrfläche als Schrägstrichgatter Typ II als endgültige Markierung herstellen. Abgerechnet wird der markierte Strich.
Strichbreite = 0,50 m.
Strich mit Vormarkierung.
Markierungssystem aus reaktivem Stoff, spritzbar (Kaltspritzplastik).
Als System mit groben Nachstreumitteln.
Verkehrsklasse = P 7.
Markierung auf grobstrukturierter Asphaltdeckschicht.
Menge: 10,000 m

**02.03.0070 Radwegbeschichtung rot**
Radwegbeschichtung aus Profilplastik Farbton rot (RAL 3020) herstellen.
Werkstoff: Preco-Cryl Reibeplastik 2K im Farbton RAL 3020 "verkehrsrot".
Die Profilplastik ist als Zweikomponentenmaterial zu liefern und mit einem Zahnspachtel in mindestens 3 mm Dicke gleichmäßig, strukturiert und rutschhemmend aufzutragen, einschl der Säuberung der Beschichtungsflächen, der Einmessung und der Vormarkierung. Restmengen des Materials sind fachgerecht zu entsorgen. Die Entsorgungskosten sind einzukalkulieren.
Einschließlich Lieferung sämtlicher Materialien.
Markierung auf grobstrukturierter Asphaltdeckschicht.
Menge: 355,000 m2

**02.03.0080 Sonstiges Mark.zeichen Typ II herst Piktogramm 1,30 m*mit Vormarkierung Heißplastikmasse*grobstr. Decke**
Sonstiges Markierungszeichen Typ II als endgültige Markierung nach Unterlagen des AG herstellen. Verkehrsklasse P 7.
Markierungszeichen = Piktogramm,
Abmessungen: 2,00 x 3,00 m
Fahrradsymbol.
Mit Vormarkierung.
Markierungssystem aus thermoplastischem Stoff, nicht
spritzbar (Heißplastikmasse).
Markierung auf grobstrukturierter Asphaltdeckschicht.
Menge: 12,000 St

**02.03.0090 Sonstiges Mark.zeichen Typ II herst Piktogramm 1,30 m*mit Vormarkierung Heißplastikmasse*grobstr. Decke**
Sonstiges Markierungszeichen Typ II als endgültige Markierung nach Unterlagen des AG herstellen. Verkehrsklasse P 7.
Markierungszeichen = Piktogramm,
Abmessungen: 0,90 x 1,32
Fahrradsymbol mit Pfeilen.
Mit Vormarkierung.
Markierungssystem aus thermoplastischem Stoff, nicht
spritzbar (Heißplastikmasse).
Farbton: weiß
Markierung auf grobstrukturierter, vorab rotmarkierter Asphaltdeckschicht.
Menge: 5,000 St

**02.03.0100 Sonstiges Mark.zeichen Typ II herst Piktogramm 1,30 m*mit Vormarkierung Heißplastikmasse*grobstr. Decke**
Sonstiges Markierungszeichen Typ II als endgültige Markierung nach Unterlagen des AG herstellen. Verkehrsklasse P 7.
Markierungszeichen = Piktogramm,
Abmessungen: 1,00 x 1,30
Fahrradsymbol.
Mit Vormarkierung.
Markierungssystem aus thermoplastischem Stoff, nicht
spritzbar (Heißplastikmasse).
Farbton: weiß
Markierung auf grobstrukturierter Asphaltdeckschicht.
Menge: 20,000 St

### Bereich 03 Los 3: Beschilderungsarbeiten, Ausstattung

#### Abschnitt 03.01 Baustelleneinrichtung

**03.01.0010 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'sämtliche Leistungen  des Loses 2: Beschilderungsarbeiten, Ausstattung'

Zufahrt zur Baustelle vorhanden.
Menge: 1,000 psch

**03.01.0020 Baustelle räumen**
*** Pauschalposition
StL-Nr. 1910111299
Baustelle von allen Geräten, Anlagen, Einrichtungen und
dgl. räumen. Benutzte Flächen und Wege entsprechend dem
ursprünglichen Zustand herrichten. Soweit nicht für
bestimmte Leistungen für das Räumen der Baustelle gesonderte Positionen im Leistungsverzeichnis enthalten
sind, gilt die Pauschale
für 'sämtliche Leistungen  des Loses 2: Beschilderungsarbeiten, Ausstattung'
Menge: 1,000 psch

**03.01.0030 Koordinierung mit Dritten**
*** Pauschalposition
Koordinierung mit Dritten und dem Auftraggeber im Zuge der Bauarbeiten einschließlich der zusätzlichen An-/Abreise sowie der sonstigen Nebenkosten.
Die Koordinierung obliegt dem AN. Etwaige Stillstandszeiten oder Behinderungen gehen bei unzureichender Koordinierung zu Lasten des AN.

Es gelten die Vorgaben gemäß Allgemeiner Baubeschreibung.
Menge: 1,000 psch

#### Abschnitt 03.02 Verkehrssicherung

*Hinweis: Hinweis zur Verkehrssicherung*
Für die Beschilderungsarbeiten sind die Vorgaben zur Verkehrssicherung zu beachten. Siehe dazu Allgemeine Baubeschreibung.

Gilt für Verkehrssicherung kürzerer Dauer im Straßenrandbereich.

**03.02.0010 Sperrantrag stellen + -genehmigung einholen (Gebühr)**
Erstellung Verkehrszeichenplan für Sperrantrag durch AN.
Mit dieser Position wird die auszurichtende Gebühr bei
der behördlichen Einrichtung für das Stellen der notwendigen verkehrsrechtlichen Anordnungen für die jeweiligen
Bauvorhaben vergütet.

Gilt für Verkehrssicherung kürzerer Dauer im Straßenrandbereich.
Menge: 1,000 Stck

**03.02.0020 Verkehrssicherung C II/1**
*** Pauschalposition
Gebots-, Verbots-, Hinweisschilder, Baken,
Längsabsperrungen und Beleuchtungsmittel nach der
Straßenverkehrsordnung für die Regelung des Verkehrs für eine Sperrung von Arbeitsstellen kürzerer Dauer auf Gehwegen und Fahrbahnrandbereichen, aufladen, anliefern, aufstellen, umstellen, vorhalten, abbauen und abfahren einschließlich der erforderlichen vorübergehenden Verkehrssicherungsmaßnahmen, Verkehrsschilder, die mit dem Baufortschritt umgesetzt werden, werden nicht gesondert vergütet. Die Verkehrszeichen müssen nach RSA und RAL zugelassen sein.
Ausführung nach dem vom AN vorgelegten und von der
zuständigen Behörde genehmigten Verkehrszeichenplan.

Die Verkehrssicherung wird einmalig für die gesamte Baumaßnahme des Loses Beschilderungsarbeiten vergütet.
Menge: 1,000 psch

#### Abschnitt 03.03 Beschilderung

**03.03.0010 Freiburger Kegel liefern und setzen**
Freiburger Kegel (Poller aus Beton) liefern und setzen.

Material: Beton Güte C35/45
Höhe: 900 mm
Durchmesser: 800 mm
Gewicht: ca. 530 kg
kegelförmige Spitze und aufgesetzte Kugel, Durchmesser: 230 mm
inklusive zwei reflektierender Schraffenbaken Typ RA1 r./l.
inklusive Hebeschlaufe zum Heben.
Menge: 2,000 St

**03.03.0020 Verkehrsschild inkl. Rohrpfosten abbauen**
Verkehrsschild ggf. mit Aufstellvorrichtung abbauen.
Schildgröße bis 1,1 m2.
Aufstellvorrichtung = Rohrpfosten, DU bis 76,1 mm abbauen.
Fundament entfernen.
Schild neben der Fahrbahn.
Abgebaute Stoffe nach Wahl des AN verwerten.
Fundamentlöcher mit geeignetem Boden des AN verfüllen
und verdichten. Oberfläche entsprechend der umgebenden
Befestigung nach Unterlagen des AG herstellen.

in Teilflächen.
Menge: 6,000 St

**03.03.0030 Zulage: VZ 206 montieren**
Zulage: vorh. Verkehrsschild VZ 206 (Stoppschild) ggf. mit neuer Befestigung an neuem Rohrpfosten montieren. Neuer Rohrpfosten wird gesondert vergütet.
Schildgröße bis 1,1 m2.

Schild neben der Fahrbahn.
Kreuzung Merveldtstraße
Menge: 1,000 St

**03.03.0040 Zulage: VZ 240 montieren**
Zulage: vorh. Verkehrsschild VZ 240 (Geh- und Radweg) ggf. mit neuer Befestigung an neuem Rohrpfosten montieren. Neuer Rohrpfosten wird gesondert vergütet.
Schildgröße bis 1,1 m2.

Schild neben der Fahrbahn.
Bauende
Menge: 1,000 St

**03.03.0050 Zulage: VZ 274-50 montieren**
Zulage: vorh. Verkehrsschild VZ 274-50 ("50") ggf. mit neuer Befestigung an neuem Rohrpfosten montieren. Neuer Rohrpfosten wird gesondert vergütet.
Schildgröße bis 1,1 m2.

Schild neben der Fahrbahn.
Bauende
Menge: 1,000 St

**03.03.0060 Rohrpfosten aufstellen, Länge >3000-3500mm**
Rohrpfosten mit Abdeckkappe für Verkehrsschild aufstellen einschl. anfallenden Aushubarbeiten. Stahlteile
feuerverzinkt. Umgebende Fläche entsprechend dem früheren Zustand herstellen.
Pfostenlänge = über 3000 mm bis 3500 mm.
Rohr = Stahl 60,3/2,0 mm.
Pfosten mit biegesteifem Erdanker aus Rundstahl, ca.
250 mm vom unteren Rohrende
Aufstellort: Neben der Fahrbahn, unbefestigte Fläche.
Aufstellung in Boden/Homogenbereich nach Unterlagen des
AG.
Einschl. Fundament aus Betonfertigteil 0,30/0,30 m, Tiefe 0,60 m einbauen. Ausrichtung mittels Hartholzkeilen.
Aushub der Verwertung nach Wahl des AN zuführen.
Menge: 13,000 St

**03.03.0070 Rohrpfosten aufstellen, Länge> 3500-4000 mm**
Rohrpfosten mit Abdeckkappe für Verkehrsschild aufstellen einschl. anfallenden Aushubarbeiten. Stahlteile
feuerverzinkt. Umgebende Fläche entsprechend dem früheren Zustand herstellen.
Pfostenlänge = über 3500 mm bis 4000 mm.
Rohr = Stahl 60,3/2,0 mm.
Pfosten mit biegesteifem Erdanker aus Rundstahl, ca.
250 mm vom unteren Rohrende
Aufstellort: Neben der Fahrbahn, unbefestigte Fläche.
Aufstellung in Boden/Homogenbereich nach Unterlagen des
AG.
Einschl. Fundament aus Betonfertigteil 0,30/0,30 m, Tiefe 0,60 m einbauen. Ausrichtung mittels Hartholzkeilen.
Aushub der Verwertung nach Wahl des AN zuführen.
Menge: 15,000 St

**03.03.0080 Zulage: Rohrpfosten in Pflaster setzen**
Zulage zu Vorposition, jedoch vorhandene Befestigung: Rohrpfosten in Pflaster.
Befestigte Oberfläche (Gehwegplatten/Rechteckpflaster) aufnehmen und wie vorgefunden wiederherstellen, einschl. Unterbau, einschl. Pflasterschnitte.
Menge: 8,000 St

**03.03.0090 Fahrradstr. Anfang-Schild anbringen, Z 244.1**
Fahrradstraße Anfang-Schild nach Unterlagen des AG anbringen.
Schild = Zeichen 244.1
Größe 2.
Einseitig.
Mit retroreflektierender Folie der Klasse RA 2.
Schild = flach, 2 mm dick.
Befestigung mit Stahl-Rohrschelle, feuerverzinkt, nach
IVZ-Norm, Standardplan I. Verschraubung aus nicht rostendem Stahl mind. der Stahlsorte A 2.
Anbringung neben der Fahrbahn. Unterkante des Schildes
ab 2,25 m über der Verkehrsfläche.
Menge: 12,000 St

**03.03.0100 Fahrradstr. Ende-Schild anbringen, Z 244.2**
Fahrradstraße Ende-Schild nach Unterlagen des AG anbringen.
Schild = Zeichen 244.2
Größe 2.
Einseitig.
Mit retroreflektierender Folie der Klasse RA 2.
Schild = flach, 2 mm dick.
Befestigung mit Stahl-Rohrschelle, feuerverzinkt, nach
IVZ-Norm, Standardplan I. Verschraubung aus nicht rostendem Stahl mind. der Stahlsorte A 2.
Anbringung neben der Fahrbahn. Unterkante des Schildes
ab 2,25 m über der Verkehrsfläche.
Menge: 5,000 St

**03.03.0110 Zusatzschild Anlieger frei" VZ 1020-30**
Alu-Sonderschild RA2
Alu-Sonderschild RA2, flach 2mm
330 x 600 mm
Grund: weiß, Rand und Text: schwarz
"Kraftfahrzeuge frei"
inkl. Schellen und Montage
Anbringen an Z 244.1
Menge: 12,000 St

**03.03.0120 Verkehrsschild anbringen, Z 205 Vorfahrt gewähren**
Verkehrsschild nach Unterlagen des AG anbringen.
Schild = Zeichen 205.
Größe 2.
Einseitig.
Mit retroreflektierender Folie der Klasse RA 2.
Schild = flach, 2 mm dick.
Befestigung mit Stahl-Rohrschelle, feuerverzinkt, nach
IVZ-Norm, Standardplan I. Verschraubung aus nicht rostendem Stahl mind. der Stahlsorte A 2.
Anbringung neben der Fahrbahn. Unterkante des Schildes
ab 2,25 m über der Verkehrsfläche.

Schild: Vorfahrt gewähren
Menge: 3,000 St

**03.03.0130 Verkehrsschild anbringen, Z 103-20 scharfe Kurve rechts**
Verkehrsschild nach Unterlagen des AG anbringen.
Schild = Zeichen 103-20 "scharfe Kurve rechts"
Größe 2.
Einseitig.
Mit retroreflektierender Folie der Klasse RA 2.
Schild = flach, 2 mm dick.
Befestigung mit Stahl-Rohrschelle, feuerverzinkt, nach
IVZ-Norm, Standardplan I. Verschraubung aus nicht rostendem Stahl mind. der Stahlsorte A 2.
Anbringung neben der Fahrbahn. Unterkante des Schildes
ab 2,25 m über der Verkehrsfläche.

Schild: scharfe Kurve rechts
Menge: 1,000 St

**03.03.0140 Verkehrsschild anbringen, Z 274.1 30er Zone**
Verkehrsschild nach Unterlagen des AG anbringen.
Schild = Zeichen 274-10.
Größe 2.
Einseitig.
Mit retroreflektierender Folie der Klasse RA 2.
Schild = flach, 2 mm dick.
Befestigung mit Stahl-Rohrschelle, feuerverzinkt, nach
IVZ-Norm, Standardplan I. Verschraubung aus nicht rostendem Stahl mind. der Stahlsorte A 2.
Anbringung neben der Fahrbahn. Unterkante des Schildes
ab 2,25 m über der Verkehrsfläche.

Schild: 30 Zone
Menge: 3,000 St

**03.03.0150 Vorfahrtsschild anbringen, Z 301 Vorfahrt**
Vorfahrtsschild nach Unterlagen des AG anbringen.
Schild = Zeichen 301.
Größe 2.
Einseitig.
Mit retroreflektierender Folie der Klasse RA 2.
Schild = flach, 2 mm dick.
Befestigung mit Stahl-Rohrschelle, feuerverzinkt, nach
IVZ-Norm, Standardplan I. Verschraubung aus nicht rostendem Stahl mind. der Stahlsorte A 2.
Anbringung neben der Fahrbahn. Unterkante des Schildes
ab 2,25 m über der Verkehrsfläche.

Schild: Vorfahrt!
Menge: 4,000 St

**03.03.0160 Radwanderweg Schild/Radweg**
Verkehrsschild nach Unterlagen des AG anbringen.
Schild = radwanderweg Schild/ Radweg.
Maße: 200 x 800 - 270 x 1100
Bezeichnung: siehe VZ-Plan.
Einseitig.
Mit retroreflektierender Folie der Klasse RA 2.
Schild = flach, 2 mm dick.
Befestigung mit Stahl-Rohrschelle, feuerverzinkt, nach
IVZ-Norm, Standardplan I. Verschraubung aus nicht rostendem Stahl mind. der Stahlsorte A 2.
Anbringung neben der Fahrbahn. Unterkante des Schildes
ab 2,25 m über der Verkehrsfläche.

Schild: Radwanderweg Schild/ Radweg mit Inhalt nach VZ-Plan.
Die jeweilige Entfernung "X,x" wird nach Rücksprache mit AG festgelegt.
Menge: 4,000 St
